# Sanierung Musterschule
Leistungsbeschreibung (GAEB 90, DA81)
Projektbezeichnung: Musterhausen
Projektbezeichnung: Schimmelschadensanierung
Währung: EUR

## Leistungsverzeichnis ISOTEC-Schimmelscha

### 1 ISOTEC-Schimmelschadensanierung

**1.10 Luftreinigungsgeräte aufstellen zur Reduzierung der mikrobiellen Raumluftbelastung**
Ein Luftreinigungsgerät wird aufgestellt, um die Anzahl
der luftgetragenen Bestandteile von Schimmelpilzen
(Sporen) und Gerüchen in der Raumluft zu reduzieren.
Für die Dauer des Betriebs wird dabei die Luft durch
spezielle Filter (Hepa- und Aktivkohlefiltereinheiten)
gereinigt und somit die mikrobielle Raumluft- und
Geruchsbelastung minimiert.
Menge: 0,000 St

**1.20 Baustelleneinrichtung zur Schimmelschadenbeseitigung**
Alle Gerätschaften und Schutzeinrichtungen, die zur
fachgerechten Ausführung notwendig sind, werden im
Vorfeld bzw. so wie es der Bauablauf erfordert,
angeliefert und für die Dauer der Arbeiten
bereitgestellt.
Des Weiteren werden allen Personen, die die Baustelle
betreten, Schutzanzüge sowie Atemmasken zur Verfügung
gestellt.
Sollte auf der Baustelle kein Wasser- und/ oder
Stromanschluss vorhanden sein, so wird um eine kurze
Mitteilung Ihrerseits gebeten. Die Kosten des
Verbrauches von Strom und Wasser sind - wenn nicht
anders schriftlich vereinbart - durch den Auftraggeber
zu tragen.
Menge: 1,000 psch

**1.30 Demobilisieren von Schimmelpilzsporen**
*** Bedarfsposition ohne GB
Damit die Ausbreitung von Schimmelpilzsporen während
der Sanierungsarbeiten so gering wie möglich gehalten
wird, wird vor Beginn der Grobreinigung bzw. vor dem
Entfernen schimmelpilzbefallener Materialien ein
Sporenbinder auf die sichtbar mikrobiell befallenen
Bauteile aufgetragen.
Der Auftrag des Sporenbinders erfolgt im Sprüh- oder
Streichverfahren.
Menge: 1,000 psch

**1.40 Grobreinigen des zu sanierenden Bereiches**
Die auf den Oberflächen befindlichen
Schimmelpilzbestandteile (Sporen etc.) werden vor
Beginn der Sanierungsarbeiten entfernt. Dazu werden
alle mikrobiell befallenen Oberflächen mit einem
Spezialsauger (Filterklasse H13) abgesaugt.
Diese Grobreinigung dient dazu, dass die mikrobielle
Belastung der Raumluft während der Sanierungsarbeiten
so gering wie möglich gehalten wird.
Menge: 0,000 m²

**1.50 Abschottung des zu sanierenden Bereiches**
Eine staubdichte Abschottung des zu sanierenden
Bereiches wird vorgenommen. Sie soll die Verbreitung
von Schimmelpilzbestandteilen bzw. mikrobiell
belasteten Stäuben in die angrenzenden Räume vermeiden.
Dazu wird mit speziellen Folien die Abschottung des
schimmelkontaminierten Bereiches (Schwarz-Bereich) zum
nicht kontaminierten Bereich (Weiß-Bereich)
durchgeführt.
Menge: 1,000 psch

**1.60 Einkammer-Schleuse**
Um die Ausbreitung von Schimmelpilzbestandteilen bzw.
mikrobiell belasteten Stäuben durch das
Sanierungspersonal in die angrenzenden Räume zu
vermeiden, wird eine Einkammer-Schleuse aufgebaut.
Diese Einkammerschleuse dient als Trennung zwischen
mikrobiell belastetem und unbelastetem Bereich, um eine
mikrobielle Kontamination des unbelasteten Bereiches zu
verhindern.
In der Schleuse wird u.a. die mikrobiell belastete
Schutzkleidung abgelegt und es werden Materialien und
Gerätschaften, die in den nicht mikrobiell belasteten
Bereich transportiert werden, feucht gereinigt.
Nach Beendigung der Sanierungsarbeiten wird die
Schleuse fachgerecht gereinigt und abgebaut.
Menge: 0,000 St

**1.70 Unterdruckgerät**
Damit eine Verbreitung mikrobiell belasteter Raumluft
in die angrenzenden nicht mikrobiell belasteten Räume
verhindert wird, wird für die Dauer der
Sanierungsarbeiten im abgeschotteten Bereich ein
Unterdruck erzeugt.
Die Druckdifferenz wird dabei durch ein spezielles
Unterdruckgerät aufgebaut. Dabei wird zusätzlich ein
definierter Luftwechsel produziert und die dabei
angesaugte Luft wird durch einen speziellen Hepa-Filter
von mikrobiellen Bestandteilen gereinigt.
Menge: 0,000 St

**1.80 Reinigung des Inventars**
Mikrobiell belastetes Inventar wird vor der Zwischen-
bzw. temporären Auslagerung gereinigt. Dazu werden
Schränke ausgeräumt und das Inventar je nach
Oberflächenbeschaffenheit feucht abgewischt oder mit
Druckluft abgeblasen. Anschließend wird das Inventar in
Transportkartons verpackt und nach Beendigung der
Arbeiten zur Schimmelschadenbeseitigung wieder
eingeräumt.
Menge: 0,000 St

**1.90 Demontage von schimmelpilzkontaminiertem Material**
Nachdem das Injektionsmaterial in dem Riss ausreagiert
ist, werden die Injektionspacker entfernt. Anschließend
werden die Bohrlöcher systemgerecht verschlossen.

a) Um schimmelpilzbefallene Altanstriche zu entfernen,
werden diese mit einer Fräse mit Staubabsaugung
abgefräst.

b) Schimmelpilzbefallene Tapete wird entfernt und
fachgerecht entsorgt.

c) Um schimmelpilzbefallenen Putz zu entfernen, werden
die Putzflächen bis 0,5m über die sichtbar mikrobiell
befallene Stelle hinaus abgestemmt und fachgerecht
entsorgt.

d) Schimmelpilzbefallene Gipskartonbeplankung wird
demontiert und fachgerecht entsorgt.

e) Mikrobiell befallene Gardinenbretter werden
demontiert, gereinigt und desinfiziert und wieder
montiert.

f) Fußbodenaufbauten oder Fußbodenbeläge, die aus
technischen oder wirtschaftlichen Gründen nicht zu
reinigende Oberflächen haben, werden entfernt und
fachgerecht entsorgt.

g) Sonstiges
Menge: 0,000 m²

**1.100 Demontage und Wiedereinbau von Steckdosen und Lichtschaltern**
Zum Reinigen der Innenbauteile der zuvor spannungsfrei
geschalteten Steckdosen und Lichtschalter, werden diese
demontiert.
Nachdem diese gereinigt worden sind, werden sie
zwischengelagert und zum Abschluss der
Sanierungsarbeiten wieder montiert.
Menge: 0,000 St

**1.110 Demontage und Wiederbefestigen Fußleisten**
Zur vollflächigen Reinigung bzw. Desinfektion der
gesamten Wandfläche, werden die Fußleisten demontiert,
gereinigt, zwischengelagert und anschließend wieder
montiert.
Menge: 0,000 m

**1.120 Teppichboden entfernen**
Mikrobiell befallener Teppichboden wird vom Untergrund
gelöst, ggf. zerteilt und anschließend fachgerecht
entsorgt.
Menge: 0,000 m²

**1.130 Ausräumen der Estrichrandfugen**
Der mikrobiell befallene Estrichrandfugenstreifen wird
aus der Fuge bis zur Rohbetondecke herausgekratzt und
fachgerecht entsorgt.
Menge: 0,000 m

**1.140 Entfernen von Altmaterial**
Um eine mikrobielle Kontamination der nicht mikrobiell
befallenen Räume zu verhindern, wird das befallene
Altmaterial (z.B. Putz-, Tapeten-und Teppichbodenreste)
fachgerecht entsorgt. Dazu wird das Altmaterial ggf.
staubdicht in Transportsäcke gepackt und z.B. durch
eine Einkammerschleuse, über Materialrutsche oder per
Lastenaufzug/ Lastenkran als Bauschutt entsorgt.
Menge: 0,000 m³

**1.150 Entstauben von Oberflächen / Feinreinigung**
Nachdem alle ehemals mikrobiell befallenen
Wandputzflächen entfernt und alle Rückbauarbeiten
abgeschlossen worden sind, erfolgt eine Feinreinigung.
Dabei werden alle Oberflächen durch Absaugen mit einem
Spezialsauger (Filterklasse H13) entstaubt bzw. durch
feuchtes Wischen mit einer Seifenlösung gereinigt.
Menge: 0,000 m²

**1.160 Desinfektionsmaßnahmen**
Nach der Feinreinigung werden Teile des
Sanierungsbereiches mit 7080 %-igem Alkohol
(Isopropanol) als Desinfektionsmittel desinfiziert, um
eventuell noch vorhandene Mycelreste abzutöten.

Hinweise zur Desinfektion:

Aus sicherheitstechnischen Gründen wird im
Sanierungsbereich ein Explosionswarngerät betrieben.
Alle elektrischen Anlagen im Sanierungsraum werden
spannungsfrei geschaltet
(z.B. alle Sicherungen einschließlich der ggf.
vorhandenen Klingelanlage).
Der Betrieb von Mobilfunktelefonen im Arbeitsbereich
ist ebenfalls verboten.
Die Zuluftöffnung des Unterdruckgerätes im
Sanierungsbereich wird zugeklebt und das Gerät wird
erst dann abgeschaltet.
Alle Fenster werden geöffnet, das Sanierungspersonal
trägt während der Desinfektionsarbeiten Atemschutz
(Filter A2 - P2).
Menge: 0,000 m²

**1.170 Estrichrandfuge desinfizieren**
Der 70-80 %-ige Alkohol (Isopropanol) wird mittels
Pinsel in die Estrichrandfuge eingebracht, um eventuell
noch vorhandene Mycelreste abzutöten.
Menge: 0,000 m

**1.180 Desinfizieren glatter und mikrobiell befallener Oberflächen**
Zuerst werden alle glatten Flächen abgesaugt (z.B.
Möbel, Türen incl. Laibungen, Rahmen, Zargen und
Wandflächen). Danach werden alle glatten Fläche  mit
Seifenlauge ab- und anschließend mit klarem Wasser
nachgewischt. Abschließend werden die Flächen mit 70-80
%-igem Alkohol (Isopropanol) unter Beachtung eines
evtl. Ausbleichens desinfiziert, um eventuell noch
vorhandene Mycelreste abzutöten.
Menge: 0,000 m²

**1.190 Bauendreinigung**
Der gesamte Bereich innerhalb der Abschottung wird nach
Abschluss der Sanierungsarbeiten durch Abwischen und
Feinreinigung mittels eines speziellen Saugers der
Staubklasse H (Filterklasse H 13) gereinigt.
Menge: 1,000 psch

**1.200 Abbau der Abschottung**
Nachdem die Desinfektionsarbeiten abgeschlossen sind,
erfolgt eine Grob- und Feinreinigung des gesamten
Arbeitsbereiches. Dazu gehört u.a. auch die Reinigung
der Innenseite der Folienabschottung durch Abwischen
mit Seifenlauge und/ oder Absaugen mit einem
Spezialsauger (Filterklasse H13).
Anschließend wird die Abschottung, die Einkammer-
Schleuse sowie das Unterdruckgerät abgebaut.
Menge: 1,000 psch

**1.210 Wiederaufbau**
(Einfügen von individuellen Leistungstexten!!!)

**1.220 ISOTEC-Klimaplatten zur Schimmelbefallprophylaxe anbringen bzw. Malerarbeiten ausführen**
(Leistungspositionen Klimaplatte einfügen!!!)
Menge: 0,000 m²

**1.230 Sanierungserfolgskontrolle durch KBE-Messung**
Der Erfolg der fachgerechten Sanierungs- bzw.
Desinfektions- und Feinreinigungsarbeiten wird
dokumentiert. Dazu wird nach Abschluss aller Arbeiten
eine Freimessung durchgeführt.
Mittels spezieller Pumpen wird eine
Konzentrationsmessung in der Raum- und Außenluft in
Bezug auf die Anzahl koloniebildender Einheiten von
Schimmelpilzsporen vorgenommen.
Anschließend werden die Messungen in einem Speziallabor
ausgewertet und die Ergebnisse ca. 14 Tage nach
Probennahme bekanntgegeben.
Menge: 0,000 St

**1.240 Sanierungserfolgskontrolle durch Klebefilmkontaktproben**
Der Erfolg der fachgerechten Sanierungs- bzw.
Desinfektions- und Feinreinigungsarbeiten wird
dokumentiert. Dazu wird nach Abschluss aller Arbeiten
eine Freimessung durchgeführt.
Mittels Klebefilmkontaktproben wird eine
Konzentrationsmessung auf den Wand- bzw.
Inventaroberflächen von Schimmelpilzsporen vorgenommen.
Anschließend werden die Messungen in einem Speziallabor
ausgewertet und die Ergebnisse ca. 2 Tage nach
Probennahme bekanntgegeben.
Menge: 0,000 St

USt %: 19,00
